# DEAG Ringgasse Wörsdorf
Angebotsaufforderung (GAEB 90, DA83)
Vergabenummer: 3
Währung: EUR
Auftraggeber: DEAG Holding GmbH, Wiesbaden

## Zusätzlicher Text
Vorbemerkungen
PROJEKTSTANDORT:
Quartier Ringgasse in Idstein-Wörsdorf
Ringgasse, Wörsdorf

Name und Anschrift des AUFTRAGGEBERS:
DEAG Deutsche Entwicklungs- und Anlagengesellschaft
Holding GmbH
Wilhelmstraße
65189 Wiesbaden

BESCHREIBUNG des Bauvorhabens:
Die Ausschreibung beschreibt den Neubau eines
Mehrfamilienhauses und mehrer Reihenhäuser
jeweils mit Kellergeschoss und mit Tiefgarage
im Allgemeinen Wohngebiet, enge Zufahrtsmöglichkeiten.
Mit 2 oberirdischen Vollgeschossen plus Dachgeschoss sowie einem Untergeschoss mit Tiefgarage.

DIE ANLAGEN zur Ausschreibung sind bei der Preisbidlung zu beachten und
werden später auch Vertragsbestandteil.

TERMINE UND FRISTEN:
Die Ausführung der Arbeiten ist zeitlich wie folgt
geplant:
Allg. Baustelleneinrichtung ca. November 2020
Geplante Dauer der gesamten Baumaßnahme 13 Monate.
Geplante Dauer der Arbeiten:
ca. 2 Wochen
Ausführung der Zimmermannsarbeiten gemäß Bauzeitenplan

Baubeginn Dachstuhlmontage:
Haus 1  12.07.2021
Haus 2  14.06.2021
Haus 3  07.06.2021

## Zusätzlicher Text
Zusätzliche allgemeine technischen Vorbemerkungen
Alle nachfolgenden Festlegungen gelten für sämtliche
Titel/Positionen/Bauabschnitte !

In die Angebotspreise sind folgende Leistungen mit
einzukalkulieren:
- Baustelleneinrichtung, sowie Unterkünfte,
Materiallager,  o. ä. (soweit erforderlich),
An- und Abtransport der benötigten Materialien und
Geräte, sowie Aufbau, Einrichtung und Vorhaltung der
Arbeitskräne und -geräte.
Rechtzeitig vor Arbeitsbeginn ist eine Nutzung der zum
Einsatz kommenden Baumaschinen mit der Bauleitung
abzuklären.

Allgemeines:

Die ausgeschriebenen Leistungen beinhalten eine
fertige, fachgerechte Arbeit, einschließlich sämtlicher
Nebenarbeiten, auch wenn diese nicht ausdrücklich
beschrieben, jedoch zur Arbeit gehörig und zum Abschluß
der Leistung laut VOB erforderlich sind.
Die Preise gelten für eine einwandfreie Leistung,
einschließlich der Lieferung sämtlicher Materialien,
der erforderlichen Zwischentransporte und dem Einbau
auf der Baustelle.
Maßgebend für die Ausführung und die Abrechnung der
Arbeiten sind die jeweils gültigen und neuesten
Bestimmungen der VOB, im Besonderen die entsprechenden
DIN-Vorschriften.

Der Auftragnehmer (AN) hat geeignete Maßnahmen zu
treffen,damit Belästigungen durch Staub, Lärm, o.ä. auf
ein Minimum reduziert werden.
Der AN hat dafür Sorge zu tragen, daß der im Zuge der
Durchführung der in dessen Aufgabenbereich liegenden
Arbeiten anfallende Schmutz, Schutt sowie Materialreste
etc. unverzüglich und auf dessen Kosten beseitigt wird.
Nach Fertigstellung hat der AN die Baustelle besenrein
zu übergeben!
Außerdem sind alle evtl. durch Arbeiten des AN
verschmutzte Straßen und Gehwege unverzüglich von
diesem und auf dessen Kosten zu säubern. Kommt der AN
dieser Verpflichtung nicht nach, so ist der
Auftraggeber berechtigt, eine Fremdfirma mit den
Aufräumarbeiten zu beauftragen.
Die Kosten hierfür werden dem AN in Rechnung gestellt.

Beim Einbau sämtlicher Konstruktionen und Materialien
sind die Sicherheitsbestimmungen der
Bauberufsgenossenschaften in Bezug auf
Sicherungsmaßnahmen sowie die Vorgaben des zuständigen
SIGE-Koordinators (festgehalten im SIGE-Plan des
Bauherrn) zu beachten und einzuhalten.

Ansonsten sind sämtliche Sicherungsmaßnahmen, die durch
den SIGE-Koordinator oder durch eine gültige
Sicherheitsbestimmung gefordert werden können wie z. B.
 Schutzausrüstungen, Abdeckungen etc. inkl. Transport,
Montage, Demontage und Vorhaltungen vom AN mit
einzukalkulieren.
Weiterhin sind alle in Verbindung mit der Demontage
oder Montage einzelner Bauteile erforderlichen
Aufwendungen für Hilfskonstruktionen, Hilfsbühnen o. ä.
sowie deren restlose Beseitigung, An- und Abtransport,
Vorhaltung etc. vom AN mit einzukalkulieren.

Arbeitsgerüst
Außerhalb des Gebäudes ist ein Fassadenschutzgerüst
bauseits vorhanden.
Gerüste innerhalb des Gebäudes sind mit einzukalkulieren.

Die Baustelle ist während der Arbeiten so zu schützen,
daß hiervon keine Gefahr für Nutzer, Anwohner,
Passanten, Gebäude, Umwelt usw. ausgehen kann.

Bei den Arbeiten sind u. a. nachfolgend beschriebene
Richtlinien und Bestimmungen zu beachten:
- die Vorschriften der Landesbauordnung
- die Unfallverhütungsvorschriften der
Bauberufsgenossenschaften
- ggf. Allgemeine Technische Vorschriften (ATV)
- die Hinweise für die Entsorgung von Bauschutt etc.
-  alle geltenden Bestimmungen im Rahmen der
Umweltgesetzgebung
- VOB, Teil C "Allgemeine Technische Vorschriften für
Bauleistungen"

Darüber hinaus sind die einschlägigen GUV-Vorschriften
sowie Vorschriften der Schulbaurichtlinien in den
jeweils gültigen Fassungen in Bezug auf alle
einzubauenden Konstruktionen und Materialien zwingend
zu beachten !

SONSTIGES:

Alle Maße sind vom Auftragnehmer verbindlich am Bau zu
prüfen !

Sämtliche außenliegenden bzw. außenluftberührten
Stahlteile sind in feuerverzinkter Ausführung
einzubauen.
Für Schweißarbeiten ist der kleine Schweißnachweis
notwendig und vor der Ausführung vorzulegen.

Baustrom:
Die Baustromversorgung wird durch den AG sichergestellt.
Die Verbrauchskosten von Strom werden dem AN gemäß Vertrag
in Abzug gebracht.
Die Stromversorgung vom Verteilerschrank zum Arbeitsplatz ist
Sache des AN.
Die Verwendung von elektr. Heizgeräten ist nicht gestattet.

Bauwasser:
Die Bauwasserversorgung wird durch den AG sichergestellt.
Die Verbrauchskosten von Wasser werden dem AN gemäß Vertrag
in Abzug gebracht.
Die Wasserversorgung vom Anschlusspunkt zum Arbeitsplatz ist
Sache des AN.

Vorbemerkung Material
Vor Ausführung der Leistungen sind die notwendigen Dokumentationen
vorzulegen, hier:
- Produktdatenblätter
- bauaufsichtliche Zulassungen
  für Materialien und Befestigungsmittel
- Die Produkte werden Gleichwertigkeit und Zulassung geprüft
  und freigegeben.
  Ohne Freigabe dürfen die Produkte nicht eingebracht werden.

## Zimmermannsarbeiten Idstein
Datum: 18.11.20

### Untertitel 1 Zimmermannsarbeiten

**1.1 KVH NSi,Konstruktionsvollholz S10/C24 b/h=8/24 cm**
Konstruktionsvollholz, technisch getrocknet für nicht
sichtbaren Einbau als Kanthölzer liefern, Querschnitt
nachDIN 4070-1 S10 TS, für Gebälke, Dachkonstruktionen
in versch. Längen und Querschnitten,
inklusive aller nötigen  Kleineisenteile,
wie Schwerlastdübel, Bolzen, Anker, Nägel,
Winkel-Verbinder, Verbinder u.ä.; falls nicht gesondert
ausgeschrieben.
Abbund gesondert
Holzart : Fichte/Kiefer,  Konstruktionsvollholz KVH NSi
Einschnittart: herzgetrennt.
Oberfläche: egalisiert und gefast.
Maßhaltigkeitklasse 2 nach EN 336
Sortierklasse :  S 10/ MII, trocken, C24
Querschnitte :  Breiten ca.  8 cm
  Höhen ca. 24 cm
Einzellängen :  bis ca. 7,00 m
Dachform :  flachgeneigtes Dach
Dachneigung : ca 45 Grad
Traufhöhe :  ca. 8,00m über OK Gelände
vgl. auch beiliegender Sparrenplan und Erläuterungen
zum Abbund.

Besonders ist darauf zu achten, das im
Dachüberstandsbereich keine größeren Fehlstellen im
Holz vorhanden sind, dieser Bereich bleibt sichtbar.

Im Einzelnen:
Haus 1:
Traufhöhe ca. 8,00m
Firsthöhe ca. 12.00m
Dachneigung ca. 45 Grad

Haus 2:
Traufhöhe ca. 6,50m
Firsthöhe ca. 11,50m
Dachneigung ca. 45 Grad

Haus 3:
Traufhöhe: ca. 7,50m
Firsthöhe: ca. 11,50m
Dachneigung: ca. 45 Grad

Sparren:
Haus 1 19,3 cbm
Haus 2  7,3 cbm
Haus 3  9,1 cbm

Pfetten:
Haus 1  2,1 cbm
Haus 2  0,6 cbm
Haus 3  0,8 cbm
Menge: 40,000 m3

**1.2 Brettschichtholz (BS11) in Sichtqualität**
Holzgüte / Festigkeitsklasse GL 24h (BS11)
Verleimung Resorcin- oder Melaminharzleim,
Querschnitt nach statischen Erfordernissen
und nach DIN 4070, inkl. Überstärken und
Längenzuschlägen,
für Dachkonstruktionen frei Baustelle liefern
inklusive aller nötigen  Kleineisenteile,
wie Schwerlastdübel, Bolzen, Anker, Nägel,
Winkel-Verbinder, Verbinder u.ä.
falls nicht gesondert ausgeschrieben.
Abbund gesondert
Holzart : Fichte/Kiefer
Oberflächenqualität: Sichtqualität, 4-seitig gehobelt,
Kanten gefast.
Sortierklasse : MS 10, trocken
Querschnitte Binder:  Breite ca. 16-24 cm
  Höhe ca. 22-44 cm
Einzellängen Binder:  bis ca. 7,50 m
Dachneigung : ca.  45°
vgl. auch beiliegender Sparrenplan und Erläuterungen
zum Abbund.

Haus 1 ca. 5,0 cbm
Haus 2 ca. 1,0 cbm
Haus 3 ca. 2,6 cbm
Menge: 9,000 m3

**1.3 Abbund Bauholz für Dachkonstruktion**
Abbund von Bauholz für
Dachkonstruktionen durch Abbinden, Aufstellen und
Verlegen incl. aller Anschlüsse und Auswechslungen
sowie der Kleineisenteile, wie Schwerlastdübel,
Bolzen, Anker, Nägel, Verbinder usw.
(soweit nicht gesondert beschrieben),
nach Zeichnung, Angabe und Statik,
einschließlich aller hierzu erforderlichen
Nebenarbeiten,
Transporte, Befestigungsmittel etc.
Konstruktionsteile : Dach-, Trag-, Hilfs- und
Unterkonstruktionen etc.
Ein Rollgerüst für den Innenbereich ist mit
einzukalkulieren
Ein Hebefahrzeug (Mobilkran) ist erforderlich.

Querschnitte :  Breiten von ca. 6 bis 24 cm
  Höhen von ca.  16 bis 44 cm

Dachform :Satteldach, geneigtes Dach
Dachneigung : ca 45 Grad
Traufhöhe : siehe KVH
Menge: 2050,000 m

**1.4 Profilierung der Binderköpfe**
Zulage für Profilierung (Schrägschnitte und Abstufung)
der Sparren im Bereich des Hauptdaches.
Menge: 70,000 Stk

**1.5 Zulage für schleifen der sichtbaren Sparren**
Zulage zu Pos. "Abbund"  für 3-seitiges  schleifen der
sichtbaren Sparren. Sparrenhöhe 24 cm
Sparrenbreite 8-12cm
Menge: 45,000 m

**1.6 Zulage für Wechsel**
für Wechsel im Bereich von Kaminen,
Dachflächenfenstern, Sekuranten o.vgl.
Querschnitte 12 / 20 cm
Einzellängen bis ca. 2,00 m
Menge: 42,000 Stk

**1.7 Sparrenabdichtung im Mauerauflager**
Allseitige Abdichtung  der Binder und Sparren im
Mauerauflager aus Dachpappe
Abmessungen der Sparren bxh  8cm x 14cm und 16x56cm
Mauerstärken 11,5cm .-17,5cm
Liefern und fachtgerecht einbauen.
Menge: 80,000 Stk.

**1.8 Chemischer Holzschutz**
Chemischer Holzschutz aller
vorbeschriebenen Holzbauteile
gemäß DIN 68800 gegen Pilz-, Insekten- und
Schimmelbefall,
Prüfklasse P + Iv als farblose Tauchimprägnierung oder
allseitiger Anstrich, mit einem geprüften und amtlich
anerkannten Imprägnierungsmittel auf Salzbasis.
Die Imprägnierung ist abzustimmen auf die
ausgeschriebene Holzlasur.

Angebotenes
Fabrikat:..............................................
Menge: 2050,000 m

**1.9 Dachschalung im Bereich Dachüberstand N+F 24mm**
sichtbare Dachflächen mit Vollholz-Brettern,
Tanne/Fichte Profilholz, Mindestbreite 12cm.
mit Nut- und Feder, ca. d= 24 mm, liefern und einlagig
auf
Sparrenlage als Vollschalung für Dachvoreindeckung der
Dachflächen fachgerecht anbringen.
Die Platten sind grundsätzlich über den
Sparren/Kanthölzern zu stossen
(keine "fliegenden Stöße"zulässig).
Die Platten sind in Querrichtung mit versetzten Stößen
mittels Nut und Feder zu stoßen. Der Verschnitt ist mit
einzukalkulieren.
Der Achsabstand der Querhölzer,
beträgt im Mittel ca. 70,0 cm

Einbau und Lieferung inkl. aller nötigen
Befestigungsmittel (Nägel N 3,4 x 80mm, e=120mm
oder glw.);

Einbauort: Dachüberstände
Oberfläche: gehobelt/geschliffen und imprägniert
Menge: 125,000 m2

**1.10 Schalung OSB/4 Dachplatte N+F 2 Contiface Z-9.1-326**
*** Bedarfsposition ohne GB
sichtbare Dachflächen mit OSB/4 Dachplatten  DIN 68763
mit Nut- und Feder, d= 22 mm, liefern und einlagig auf
Sparrenlage als Vollschalung für Dachvoreindeckung der
Dachflächen fachgerecht anbringen.
Holzwerkstoffklasse 100
Bauaufsichtliche Zulassung des DIBT /-9.1-326
Die Platten sind grundsätzlich über den
Sparren/Kanthölzern zu stossen
(keine "fliegenden Stöße"zulässig).
Die Platten sind in Querrichtung mit versetzten Stößen
mittels Nut und Feder zu stoßen. Der Verschnitt ist mit
einzukalkulieren.
Ausführung als Scheibenwirkung nach DIN 1052 Teil1
Bild 26 und Tabelle 12
Der Achsabstand der Querhölzer,
beträgt im Mittel ca. 70,0 cm

Einbau und Lieferung inkl. aller nötigen
Befestigungsmittel (Nägel N 3,4 x 80mm, e=120mm
oder glw.);

Einbauort: Dachüberstände
Oberfläche: geschliffen
Menge: 1,000 m2

**1.11 Spanplatten V 100 G N+F**
*** Bedarfsposition ohne GB
für nicht sichtbare Dachflächen mit Preßspanplatten DIN
68763 mit Nut- und Feder,d= 22 mm, liefern und einlagig
auf Sparrenlage als Vollschalung für Vordacheindeckung
der Dachflächen fachgerecht anbringen.
Ausführung als Scheibenwirkung nach DIN 1052 Teil1
Bild 26 und Tabelle 12
Verschnitt ist mit einzukalkulieren.
(unterschiedlicher Achsabstand der Querhölzer, im
Mittel ca. 70cm)
Anschluss mittels Nägel N 31x 80mm
Menge: 1,000 m2

**1.12 Lasuranstrich**
zweimaliger Anstrich der Dachuntersichtschalung
, inkl. 3-seitiger Anstrich der Sparren-
und Binderköpfe.
mit einer geeigneten durchsichtigen Holzschutzlasur mit
Pigmentierung, lösemittelfrei, wasserverdünnbar, als
Schutz vor Pilz-, Insekten- und Schimmelbefall, inkl.
aller nötigen Nebenarbeiten (ggf.
Untergrundvorbehandlung, Abdeckarbeiten etc.);

Fabrikat:  Koranol - Imprägnierlasur auf Alkydharzbasis
  Einbringmenge: 150 - 200 ml/m² in 3
  Arbeitsgängen  od. glw.

angebotenes
Fabrikat:..............................................

Sofern vom Bieter ein anderes Fabrikat angeboten wird,
ist die Gleichwertigkeit dieses Produktes mit
Angebotsabgabe nachzuweisen,
ebenso die Verträglichkeit mit der Imprägnierung (s.
Pos. vor)

Farbe: nach Wahl des AG
Menge: 145,000 m2

**1.13 Trenn- und Ausgleichsschicht (Vordeckbahn)**
*** Bedarfsposition ohne GB
Trenn- und Ausgleichsschicht,
Fabrikat Bauder Top DIFUBIT-NSK  od. glw.
liefern und mit Überlappung im Bereich der
holzverschalten Dachflächen  fachgerecht montieren.
Im Überlappungsbereich mit verzinkten Dachpappstiften
fachgerecht vernageln bzw. zu verkleben.
Im Bereich der Wandanschlüsse ist die Vordeckbahn
an den Rändern hochzuführen und vom AN provisorisch
zu befestigen.
Randbereiche sauber abschneiden.
Menge: 1,000 m2

**1.14 Windverband**
Windverband aus feuerverzinktem Bandstahl,
40/2mm, als Windrispen gem. Statik kreuzweise
zu den Dachsparren aufbringen und vernageln.
Inkl. Umlenkung und Befestigung im Fußpfettenbereich,
Befestigung am Stahlbetonrähm.
Menge: 300,000 m

**1.15 Schwellenanker**
Schwellenanker liefern und gem. Statik in Stahlbetonrähme einbauen.
Schwellenanker M12 einschl. Dübel und Bolzen.
Menge: 100,000 St

**1.16 BMF-Sparrenpfettenanker, Typ 170**
Verzinkte Sparrenpfettenanker einschl. der
erforderlichen Kammnägel,
gem. Statik liefern und einbauen.
Menge: 450,000 St

**1.17 Balkenschuh BMF**
Balkenschuh Simpson Strong-Tie  Typ 80x120,
voll ausgenagelt,
für Holzverbindungen von Sparren an Stb-Sturz
liefern und gemäß Statik montieren
mit 2x Fisher Betonschrauben  FBS  8/5 US

Einbauort: Flur und Treppenhausdach
Menge: 10,000 Stk

**1.18 Kleineisenteile BMF Winkel 90**
Winkelverbinder BMF 90x48x3,0x76
für  Holzverbindungen liefern und montieren.
Fabrikat: Simpson Strong-Tie  oder glw.
Menge: 60,000 Stk

**1.19 Kleineisenteile Winkel 90 mit Rippe**
Winkelverbinder wie Position vor, jedoch mit Rippe
liefern und montieren.
Fabrikat: Simpson Strong-Tie oder glw.

Einbauort: Randsparrenanschluss
Menge: 10,000 stk

**1.20 Kleineisenteile**
Lieferung und Montage aller nötigen Kleineisenteile,
wie Winkelverbinder, Nägel, Schrauben etc.
Menge: 100,000 kg

**1.21 Facharbeiter-Stunden**
Facharbeiter-Stunden, nur auf vorherige ausdrückliche
Anweisung durch die Bauleitung und nur gegen
schriftlichen Nachweis, für Arbeiten, die nicht im
Leistungsverzeichnis erfaßt sind.
Menge: 10,000 Std

USt %: 19,00
